# Miroir grossissant pour salle de bain

- Propriété du fichier: CYPE Ingenieros S.A.
- Format: FIEBDC-3/2016
- Logiciel: Générateur de prix de la construction. CYPE Ingenieros, S.A.
- Date: 30/01/2025
- Zone géographique: Maurice
- Devise: MUR
- Coûts indirects: 3 %
- Frais généraux: 13 %
- Bénéfice: 6 %
- TVA: 15 %

## T Équipements techniques

### TB Équipements sanitaires

#### TBA Accessoires

**TBA140** U Miroir grossissant pour salle de bain.
Miroir tournant, pour salle de bain, en laiton avec finition chromé, avec grossissement d'un côté et support mural avec bras extensible.
Inclut: Implantation et tracé sur le parement de l'emplacement de l'accessoire. Montage et fixation.
Critère pour le métré: Nombre d'unités prévues, selon documentation graphique du Projet.
Critère pour le mémoire: On mesurera le nombre d'unités réellement exécutées selon les spécifications du Projet.

| Code | U | Désignation | Quantité | Prix | Montant |
|---|---|---|---|---|---|
| mt31abp110a | U | Miroir tournant, pour salle de bain, en laiton avec finition chromé, avec grossissement d'un côté et support mural avec bras extensible, y compris les éléments de fixation. (matériau) | 1 | 4629.71 | 4629.710 |
| mo107 | h | Ouvrier professionnel II/OP plombier. (main-d'œuvre) | 0.128 | 200.43 | 25.655 |
| % | % | Frais de chantier des unités d'ouvrage | 2 % | 4655.365 | 93.107 |
|  |  | Coûts directs |  |  | 4748.472 |
