# Fontaine à eau

- Propriété du fichier: CYPE Ingenieros S.A.
- Format: FIEBDC-3/2016
- Logiciel: Générateur de prix de la construction. CYPE Ingenieros, S.A.
- Date: 30/01/2025
- Zone géographique: Maurice
- Devise: MUR
- Coûts indirects: 3 %
- Frais généraux: 13 %
- Bénéfice: 6 %
- TVA: 15 %

## T Équipements techniques

### TB Équipements sanitaires

#### TBF Fontaines

**TBF010** U Fontaine à eau.
Fontaine à eau, mural, de 115x300x300 mm, avec carcasse en acier inoxydable AISI 304, robinet fournisseur avec réglage de la hauteur de jet, vanne d'écoulement et filet arrière pour fixation murale, avec vanne d'isolement.
Inclut: Implantation et tracé sur le parement support de l'emplacement de l'appareil. Mise en place, nivellement et fixation des éléments de support. Nivellement, aplomb et mise en place de l'appareil. Connexion au réseau d'eau froide et au réseau d'évacuation. Contrôle de son bon fonctionnement.
Critère pour le métré: Nombre d'unités prévues, selon documentation graphique du Projet.
Critère pour le mémoire: On mesurera le nombre d'unités réellement mises en place selon les spécifications du Projet.

| Code | U | Désignation | Quantité | Prix | Montant |
|---|---|---|---|---|---|
| mt30fue010a | U | Fontaine à eau, mural, de 115x300x300 mm, avec carcasse en acier inoxydable AISI 304, robinet fournisseur avec réglage de la hauteur de jet, vanne d'écoulement et filet arrière pour fixation murale. (matériau) | 1 | 49148.53 | 49148.530 |
| mt37sve010a | U | Vanne à sphère en laiton nickelé à visser de 3/8". (matériau) | 1 | 290.62 | 290.620 |
| mo107 | h | Ouvrier professionnel II/OP plombier. (main-d'œuvre) | 0.256 | 200.43 | 51.310 |
| % | % | Frais de chantier des unités d'ouvrage | 2 % | 49490.460 | 989.809 |
|  |  | Coûts directs |  |  | 50480.269 |

## Ressources

**mt30fue010a** U Fontaine à eau, mural
Données techniques: Coût énergétique 62.713 MJ; Émission de CO2 10.370 kg
Déchets:
- emballage: re150101 Emballages en papier et en carton. (composant de déchet); quantité 1.494 kg; Code CED 15 01 01; Masse de l'élément 1 kg; Volume 0.001333 m3

**mt37sve010a** U Vanne à sphère en laiton nickelé à visser de 3/8"
Données techniques: Coût énergétique 298.729 MJ; Émission de CO2 20.121 kg
Déchets:
- emballage: re150101 Emballages en papier et en carton; quantité 0.072 kg
