# Chaudière à gaz, collective, à condensation, sur pied, en fonte d'aluminium

- Propriété du fichier: CYPE Ingenieros S.A.
- Format: FIEBDC-3/2016
- Logiciel: Générateur de prix de la construction. CYPE Ingenieros, S.A.
- Date: 30/01/2025
- Zone géographique: Maurice
- Devise: MUR
- Coûts indirects: 3 %
- Frais généraux: 13 %
- Bénéfice: 6 %
- TVA: 15 %

## T Équipements techniques

### TC ECS et chauffage

#### TCG Gaz

**TCG150** U Chaudière à gaz, collective, à condensation, sur pied, en fonte d'aluminium.
Chaudière sur pied, à condensation, avec corps en fonte d'aluminium, grande isolation thermique et brûleur modulant de gaz naturel, puissance utile 90 kW, poids 205 kg, dimensions 600x994x1400 mm, avec tableau de régulation, chambre de combustion étanche, construction compacte. Comprend vanne de sécurité, les purgeurs, pyrostat et l'écoulement vers les égouts pour la vidange de la chaudière et le drainage de la vanne de sécurité, sans inclure le conduit pour l'évacuation des produits de la combustion. Totalement montée, connectée et testée.
Inclut: Implantation. Présentation des éléments. Montage de la chaudière et de ses accessoires. Connecté aux réseaux de conduction d'eau, de gaz, d'assainissement et électrique, et au conduit d'évacuation des produits de la combustion. Mise en marche.
Critère pour le métré: Nombre d'unités prévues, selon documentation graphique du Projet.
Critère pour le mémoire: On mesurera le nombre d'unités réellement exécutées selon les spécifications du Projet.

| Code | U | Désignation | Quantité | Prix | Montant |
|---|---|---|---|---|---|
| mt38cbu060aa | U | Chaudière sur pied, à condensation, avec corps en fonte d'aluminium, grande isolation thermique et brûleur modulant de gaz naturel, puissance utile 90 kW, poids 205 kg, dimensions 600x994x1400 mm, avec tableau de régulation, chambre de combustion étanche, construction compacte. (matériau) | 1 | 613456.35 | 613456.350 |
| mt37svs010a | U | Vanne de sécurité, en laiton, avec filet de 1/2" de diamètre, réglé à 3 bar de pression. (matériau) | 1 | 308.2 | 308.200 |
| mt37sgl020d | U | Purgeur d'air automatique avec flotteur et filet de 1/2" de diamètre, corps et couvercle en laiton, pour une pression maximale de travail de 10 bar et une température maximale de 110°C. (matériau) | 2 | 609.63 | 1219.260 |
| mt38sss120 | U | Pyrostat à réarmement manuel. (matériau) | 1 | 4905.98 | 4905.980 |
| mt38www050 | U | Déversement vers égout, pour le drainage de la vanne de sécurité, composé de 1 m de tube en acier noir de 1/2" et entonnoir d'écoulement, y compris les accessoires et les pièces spéciales. (matériau) | 1 | 1045.16 | 1045.160 |
| mt38www010 | U | Matériel auxiliaire pour installation de chauffage. (matériau) | 1 | 117.06 | 117.060 |
| mo004 | h | Compagnon professionnel III/CP2 chauffagiste. (main-d'œuvre) | 5.038 | 276.07 | 1390.841 |
| mo103 | h | Ouvrier professionnel II/OP chauffagiste. (main-d'œuvre) | 5.038 | 200.43 | 1009.766 |
| % | % | Frais de chantier des unités d'ouvrage | 2 % | 623452.617 | 12469.052 |
|  |  | Coûts directs |  |  | 635921.669 |

## Ressources

**mt38cbu060aa** U Chaudière sur pied
Données techniques: Coût énergétique 14572.674 MJ; Émission de CO2 1152.533 kg
Déchets:
- emballage: re150101 Emballages en papier et en carton. (composant de déchet); quantité 3.063 kg; Code CED 15 01 01; Masse de l'élément 1 kg; Volume 0.001333 m3
- emballage: re170201 Bois. (composant de déchet); quantité 0.715 kg; Code CED 17 02 01; Masse de l'élément 1 kg; Volume 0.000909 m3

**mt37svs010a** U Vanne de sécurité, en laiton, avec filet de 1/2" de diamètre, réglé à 3 bar de pression
Données techniques: Coût énergétique 511.326 MJ; Émission de CO2 34.399 kg
Déchets:
- emballage: re150101 Emballages en papier et en carton; quantité 0.072 kg

**mt37sgl020d** U Purgeur d'air automatique avec flotteur et filet de 1/2" de diamètre
Données techniques: Coût énergétique 35.179 MJ; Émission de CO2 2.421 kg
Déchets:
- emballage: re150101 Emballages en papier et en carton; quantité 0.072 kg
