# Tuyauterie pour combustible liquide

- Propriété du fichier: CYPE Ingenieros S.A.
- Format: FIEBDC-3/2016
- Logiciel: Générateur de prix de la construction. CYPE Ingenieros, S.A.
- Date: 30/01/2025
- Zone géographique: Maurice
- Devise: MUR
- Coûts indirects: 3 %
- Frais généraux: 13 %
- Bénéfice: 6 %
- TVA: 15 %

## T Équipements techniques

### TC ECS et chauffage

#### TCQ Combustibles liquides

**TCQ130** m Tuyauterie pour combustible liquide.
Tuyauterie pour combustible liquide, placée superficiellement et fixée à la surface support, constituée de tube en acier noir, avec soudure longitudinale par résistance électrique, série M, de 1/2" DN 15 mm de diamètre et 2,6 mm d'épaisseur. Comprend matériel auxiliaire pour le montage et la fixation à l'ouvrage, les accessoires et pièces spéciales placés via soudure électrique, et grattage et nettoyage des oxydes, couche d'impression antioxydante d'au moins 50 microns d'épaisseur. Totalement montée, connectée et testée.
Inclut: Implantation et tracé. Grattage et nettoyage des oxydes. Application d'apprêt antioxydant. Mise en place et fixation des tuyaux, des accessoires et des pièces spéciales.
Critère pour le métré: Longueur mesurée selon documentation graphique du Projet.
Critère pour le mémoire: On mesurera la longueur réellement exécutée selon les spécifications du Projet.

| Code | U | Désignation | Quantité | Prix | Montant |
|---|---|---|---|---|---|
| mt08tan330b | U | Matériel auxiliaire pour le montage et la fixation à l'ouvrage des tuyaux en acier, de 1/2" DN 15 mm. (matériau) | 1 | 22.96 | 22.960 |
| mt08tan010be | m | Tube en acier noir, avec soudure longitudinale par résistance électrique, série M, de 1/2" DN 15 mm de diamètre et 2,6 mm d'épaisseur, selon NF EN 10255, avec le prix augmenté de 20% pour cause d'accessoires et pièces spéciales. (matériau) | 1 | 219.03 | 219.030 |
| mt27pfi030 | kg | Apprêt antioxydant avec du polyuréthane. (matériau) | 0.008 | 651.48 | 5.212 |
| mo004 | h | Compagnon professionnel III/CP2 chauffagiste. (main-d'œuvre) | 0.447 | 276.07 | 123.403 |
| mo103 | h | Ouvrier professionnel II/OP chauffagiste. (main-d'œuvre) | 0.447 | 200.43 | 89.592 |
| % | % | Frais de chantier des unités d'ouvrage | 2 % | 460.197 | 9.204 |
|  |  | Coûts directs |  |  | 469.401 |

Déchets:
- pose: mt08tan010be; facteur de déchet 0.035
- pose: mt27pfi030 Apprêt antioxydant avec du polyuréthane; facteur de déchet 0.03

## Ressources

**mt08tan010be** m Tube en acier noir
Données techniques: Coût énergétique 13.679 MJ; Émission de CO2 0.611 kg; Code CED 17 04 05; Masse de l'élément 1.21 kg; Volume 0.000576 m3
Déchets:
- emballage: re170201 Bois. (composant de déchet); quantité 0.011 kg; Code CED 17 02 01; Masse de l'élément 1 kg; Volume 0.000909 m3
- emballage: re170203 Plastique. (composant de déchet); quantité 0.003 kg; Code CED 17 02 03; Masse de l'élément 1 kg; Volume 0.001667 m3

**mt27pfi030** kg Apprêt antioxydant avec du polyuréthane
Données techniques: Coût énergétique 144.471 MJ; Émission de CO2 7.014 kg; Code CED 17 09 04; Masse de l'élément 1 kg; Volume 0.000667 m3
Déchets:
- emballage: re170203 Plastique; quantité 0.003 kg
