# Surpresseur de gazole

- Propriété du fichier: CYPE Ingenieros S.A.
- Format: FIEBDC-3/2016
- Logiciel: Générateur de prix de la construction. CYPE Ingenieros, S.A.
- Date: 30/01/2025
- Zone géographique: Maurice
- Devise: MUR
- Coûts indirects: 3 %
- Frais généraux: 13 %
- Bénéfice: 6 %
- TVA: 15 %

## T Équipements techniques

### TC ECS et chauffage

#### TCQ Combustibles liquides

**TCQ260** U Surpresseur de gazole.
Surpresseur de fioul, constitué de: une pompe, d'une puissance de 120 W, débit maximal de 30 l/h, moteur avec protection IP55, pour alimentation monophasée à 230 V; filtre; vacuomètre; vannes d'isolement; clapets de non retour; manomètre; pressostat à double fonction; vanne de sécurité; réservoir à membrane, de tôle d'acier; détecteur de débordements avec sonde; tableau électrique de contrôle et support métallique. Totalement monté, connecté et mis en marche par l'entreprise installatrice pour le contrôle de son bon fonctionnement. Ne comprend pas l'installation électrique.
Inclut: Implantation. Mise en place et fixation du surpresseur. Connexion. Mise en marche.
Critère pour le métré: Nombre d'unités prévues, selon documentation graphique du Projet.
Critère pour le mémoire: On mesurera le nombre d'unités réellement exécutées selon les spécifications du Projet.

| Code | U | Désignation | Quantité | Prix | Montant |
|---|---|---|---|---|---|
| mt38dep900a | U | Surpresseur de fioul, constitué de: une pompe, d'une puissance de 120 W, débit maximal de 30 l/h, moteur avec protection IP55, pour alimentation monophasée à 230 V; filtre; vacuomètre; vannes d'isolement; clapets de non retour; manomètre; pressostat à double fonction; vanne de sécurité; réservoir à membrane, de tôle d'acier; détecteur de débordements avec sonde; tableau électrique de contrôle et support métallique. (matériau) | 1 | 48979.66 | 48979.660 |
| mo004 | h | Compagnon professionnel III/CP2 chauffagiste. (main-d'œuvre) | 1.241 | 276.07 | 342.603 |
| mo103 | h | Ouvrier professionnel II/OP chauffagiste. (main-d'œuvre) | 1.241 | 200.43 | 248.734 |
| % | % | Frais de chantier des unités d'ouvrage | 2 % | 49570.997 | 991.420 |
|  |  | Coûts directs |  |  | 50562.417 |

## Ressources

**mt38dep900a** U Surpresseur de fioul
Données techniques: Coût énergétique 202.437 MJ; Émission de CO2 14.996 kg
Déchets:
- emballage: re150101 Emballages en papier et en carton. (composant de déchet); quantité 1.584 kg; Code CED 15 01 01; Masse de l'élément 1 kg; Volume 0.001333 m3
