# Retrait d'un câblage électrique

- Propriété du fichier: CYPE Ingenieros S.A.
- Format: FIEBDC-3/2016
- Logiciel: Générateur de prix de la construction. CYPE Ingenieros, S.A.
- Date: 30/01/2025
- Zone géographique: Maurice
- Devise: MUR
- Coûts indirects: 3 %
- Frais généraux: 13 %
- Bénéfice: 6 %
- TVA: 15 %

## T Équipements techniques

### TL Installations électriques

#### TLD Dépose

**TLD110** m Retrait d'un câblage électrique.
Retrait d'un câblage électrique visible fixe en surface, avec des moyens manuels, et chargement manuel dans le camion ou la benne.
Inclut: Démontage de l'élément. Retrait et stockage du matériau démonté. Nettoyage des restes d'ouvrage. Chargement manuel du matériau démonté et des restes d'ouvrage dans le camion ou la benne.
Critère pour le métré: Longueur mesurée selon documentation graphique du Projet.
Critère pour le mémoire: On mesurera la longueur réellement démontée selon les spécifications du Projet.

| Code | U | Désignation | Quantité | Prix | Montant |
|---|---|---|---|---|---|
| mo003 | h | Compagnon professionnel III/CP2 électricien. (main-d'œuvre) | 0.014 | 276.07 | 3.865 |
| mo102 | h | Ouvrier professionnel II/OP électricien. (main-d'œuvre) | 0.014 | 200.43 | 2.806 |
| % | % | Frais de chantier des unités d'ouvrage | 2 % | 6.671 | 0.133 |
|  |  | Coûts directs |  |  | 6.804 |

Déchets:
- démolition: ruo170411 Câbles distincts de ceux spécifiés dans le code 17 04 10. (composant de déchet); quantité 0.022 kg; Code CED 17 04 11; Masse de l'élément 1 kg; Volume 0.000667 m3
