# Gaine technique de logement (GTL)

- Propriété du fichier: CYPE Ingenieros S.A.
- Format: FIEBDC-3/2016
- Logiciel: Générateur de prix de la construction. CYPE Ingenieros, S.A.
- Date: 30/01/2025
- Zone géographique: Maurice
- Devise: MUR
- Coûts indirects: 3 %
- Frais généraux: 13 %
- Bénéfice: 6 %
- TVA: 15 %

## T Équipements techniques

### TL Installations électriques

#### TLI Installations intérieures

**TLI080** U Gaine technique de logement (GTL).
Gaine technique de logement (GTL), composée de: tableau électrique avec 1 rangée de 13 modules, de 250 mm de largeur, 250 mm de hauteur et 103 mm de profondeur; tableau de communication, sans brassage, avec 1 prise TV; panneau de contrôle pour interrupteur général et compteur électrique, avec plaque de fond et porte opaque de couleur blanche; et boîte encastrable de 850 mm de hauteur et 350 mm de largeur, avec porte. Totalement montée, connectée et testée.
Inclut: Implantation. Pose de la boîte d'encastrement. Mise en place de la porte. Pose du panneau de contrôle (PC). Montage du tableau électrique. Montage du tableau de communication.
Critère pour le métré: Nombre d'unités prévues, selon documentation graphique du Projet.
Critère pour le mémoire: On mesurera le nombre d'unités réellement exécutées selon les spécifications du Projet.

| Code | U | Désignation | Quantité | Prix | Montant |
|---|---|---|---|---|---|
| mt35atv010a | U | Tableau électrique avec 1 rangée de 13 modules, de 250 mm de largeur, 250 mm de hauteur et 103 mm de profondeur. (matériau) | 1 | 2631.71 | 2631.710 |
| mt35atv040a | U | Panneau de contrôle pour interrupteur général et compteur électrique, avec plaque de fond et porte opaque de couleur blanche. (matériau) | 1 | 10632.76 | 10632.760 |
| mt35atv060a | U | Tableau de communication, sans brassage, avec 1 prise TV. (matériau) | 1 | 7579.5 | 7579.500 |
| mt35atv020e | U | Boîte encastrable avec porte pour gaine technique de logement, de 850 mm de hauteur et 350 mm de largeur. (matériau) | 1 | 16161.65 | 16161.650 |
| mt35atv080 | U | Ensemble de 2 prises 16 A 250 V 2P+T, (système de protection spécifique non compris dans le prix), pour alimenter les produits actifs de communication (matériau) | 1 | 1863.17 | 1863.170 |
| mo003 | h | Compagnon professionnel III/CP2 électricien. (main-d'œuvre) | 3.764 | 276.07 | 1039.127 |
| % | % | Frais de chantier des unités d'ouvrage | 2 % | 39907.917 | 798.158 |
|  |  | Coûts directs |  |  | 40706.075 |
