# Branchement pour logement individuel dans le domaine privé

- Propriété du fichier: CYPE Ingenieros S.A.
- Format: FIEBDC-3/2016
- Logiciel: Générateur de prix de la construction. CYPE Ingenieros, S.A.
- Date: 30/01/2025
- Zone géographique: Maurice
- Devise: MUR
- Coûts indirects: 3 %
- Frais généraux: 13 %
- Bénéfice: 6 %
- TVA: 15 %

## T Équipements techniques

### TL Installations électriques

#### TLR Branchement individuel

**TLR010** m Branchement pour logement individuel dans le domaine privé.
Ligne du coffret à la GTL, enterrée, constituée de 2 câbles avec des conducteurs de cuivre: 1 U1000 R2V 2x35, et une tension assignée de 0,6/1 kV, sous tube protecteur en polyéthylène, à double paroi, de 75 mm de diamètre et câble de téléreport sous tube protecteur en polyéthylène, à double paroi, de 40 mm de diamètre résistance à la compression supérieure à 450 N, fourni en rouleaux, mise en place sur lit de sable de 10 cm d'épaisseur, dûment compacté et nivelé avec une pilonneuse vibrante à guidage manuel, remblai latéral compacté et remblai postérieur avec le même sable jusqu'à 10 cm au-dessus de la génératrice supérieure de la tuyauterie, ne comprend ni l'excavation ni le remblai postérieur proprement dit des tranchées. Comprend le grillage avertisseur. Totalement montée, connectée et testée.
Inclut: Implantation et tracé de la tranchée. Exécution du lit de sable pour assise du tube. Mise en place du tube dans la tranchée. Pose des câbles. Mise en place du grillage avertisseur. Exécution du remblai enveloppe.
Critère pour le métré: Longueur mesurée selon documentation graphique du Projet.
Critère pour le mémoire: On mesurera la longueur réellement exécutée selon les spécifications du Projet.

| Code | U | Désignation | Quantité | Prix | Montant |
|---|---|---|---|---|---|
| mt01ara010a | m³ | Sable avec granulométrie de 0 à 5 mm de diamètre, propre. (matériau) | 0.092 | 750.48 | 69.044 |
| mt35tpf030a | m | Tube de polyéthylène à double paroi (intérieure lisse et extérieure annelée), de couleur rouge, de 40 mm de diamètre nominal, fourni en rouleau, pour canalisation enterrée, résistance à la compression 450 N, selon NF P 98-331. (matériau) | 20 | 34.84 | 696.800 |
| mt35tpf030d | m | Tube de polyéthylène à double paroi (intérieure lisse et extérieure annelée), de couleur rouge, de 75 mm de diamètre nominal, fourni en rouleau, pour canalisation enterrée, résistance à la compression 450 N, selon NF P 98-331. (matériau) | 20 | 78.74 | 1574.800 |
| mt35cun430b | m | Câble multipolaire de téléreport, sa tension nominale étant de 50 V, avec conducteur de cuivre de 0,6 mm de diamètre, avec isolation de PVC. Selon NF C 32-061 et NF C 33-400. (matériau) | 20 | 132.39 | 2647.800 |
| mt35cun420hb | m | Câble multipolaire U 1000 R2V, sa tension assignée étant de 600/1000 V, réaction au feu classe Eca selon FR EN 50575, de 2x35 mm², avec isolation de polyéthylène réticulé et gaine extérieure en PVC, selon NF C 32-321. (matériau) | 20 | 923.24 | 18464.800 |
| mt08var150d | m | Grillage avertisseur de couleur rouge, de 20 cm de largeur, pour canalisation enterrée en réseau électrique, selon NF EN 12613. (matériau) | 20 | 23.75 | 475.000 |
| mq04dua020b | h | Dumper à décharge frontale de 2 t de charge utile. (matériel) | 0.213 | 422.58 | 90.010 |
| mq02rop020 | h | Pilonneuse vibrante à guidage manuel, de 80 kg, avec plaque de 30x30 cm. (matériel) | 1.6 | 159.55 | 255.280 |
| mq02cia020j | h | Camion citerne, de 8 m³ de capacité. (matériel) | 0.021 | 4839.42 | 101.628 |
| mo020 | h | Compagnon professionnel III/CP2 construction. (main-d'œuvre) | 0.069 | 268.63 | 18.535 |
| mo113 | h | Ouvrier d'exécution I/OE1 construction. (main-d'œuvre) | 0.069 | 193.46 | 13.349 |
| mo003 | h | Compagnon professionnel III/CP2 électricien. (main-d'œuvre) | 0.14 | 276.07 | 38.650 |
| mo102 | h | Ouvrier professionnel II/OP électricien. (main-d'œuvre) | 0.127 | 200.43 | 25.455 |
| % | % | Frais de chantier des unités d'ouvrage | 2 % | 24471.151 | 489.423 |
|  |  | Coûts directs |  |  | 24960.574 |

Déchets:
- pose: mt01ara010a Sable avec granulométrie de 0 à 5 mm de diamètre, propre; facteur de déchet 0.003
- pose: mt08var150d; facteur de déchet 0.07

## Ressources

**mt01ara010a** m³ Sable avec granulométrie de 0 à 5 mm de diamètre, propre
Données techniques: Coût énergétique 146.250 MJ; Émission de CO2 7.800 kg; Code CED 01 04 09; Masse de l'élément 1950 kg; Volume 1.21875 m3

**mt08var150d** m Grillage avertisseur de couleur rouge
Données techniques: Coût énergétique 1.259 MJ; Émission de CO2 0.063 kg; Code CED 17 02 03; Masse de l'élément 0.012 kg; Volume 0.00002 m3
Déchets:
- emballage: re170203 Plastique. (composant de déchet); quantité 0.001 kg; Code CED 17 02 03; Masse de l'élément 1 kg; Volume 0.001667 m3
