# Tuyauterie multicouche en polyéthylène résistant à la température/aluminium/polyéthylène résistant à la température (PE-RT/Al/PE-RT)

- Propriété du fichier: CYPE Ingenieros S.A.
- Format: FIEBDC-3/2016
- Logiciel: Générateur de prix de la construction. CYPE Ingenieros, S.A.
- Date: 30/01/2025
- Zone géographique: Maurice
- Devise: MUR
- Coûts indirects: 3 %
- Frais généraux: 13 %
- Bénéfice: 6 %
- TVA: 15 %

## T Équipements techniques

### TN Canalisations pour fluides

#### TNM Multicouches

**TNM040** m Tuyauterie multicouche en polyéthylène résistant à la température/aluminium/polyéthylène résistant à la température (PE-RT/Al/PE-RT).
Tuyauterie constituée de tube multicouche en polyéthylène résistant à la température/aluminium/polyéthylène résistant à la température (PE-RT/Al/PE-RT), avec le couvercle en aluminium sans soudure, de 16 mm de diamètre extérieur et 2,0 mm d'épaisseur, couleur blanche, fourni en rouleaux. Installation en surface. Comprend le matériel auxiliaire pour le montage et la fixation à l'ouvrage, les accessoires et les pièces spéciales.
Inclut: Implantation. Mise en place et fixation des tuyaux, des accessoires et des pièces spéciales.
Critère pour le métré: Longueur mesurée selon documentation graphique du Projet.
Critère pour le mémoire: On mesurera la longueur réellement exécutée selon les spécifications du Projet.

| Code | U | Désignation | Quantité | Prix | Montant |
|---|---|---|---|---|---|
| mt37tpu425a | U | Matériel auxiliaire pour le montage et la fixation à l'ouvrage des tuyaux multicouche en polyéthylène résistant à la température/aluminium/polyéthylène résistant à la température (PE-RT/Al/PE-RT), de 16 mm de diamètre extérieur. (matériau) | 1 | 11.48 | 11.480 |
| mt37tpu025ag | m | Tube multicouche en polyéthylène résistant à la température/aluminium/polyéthylène résistant à la température (PE-RT/Al/PE-RT), avec le couvercle en aluminium sans soudure, de 16 mm de diamètre extérieur et 2,0 mm d'épaisseur, couleur blanche, fourni en rouleaux, selon NF EN ISO 21003-2, avec le prix augmenté de 30% pour cause d'accessoires et pièces spéciales. (matériau) | 1 | 296.98 | 296.980 |
| mo008 | h | Compagnon professionnel III/CP2 plombier. (main-d'œuvre) | 0.036 | 276.07 | 9.939 |
| mo107 | h | Ouvrier professionnel II/OP plombier. (main-d'œuvre) | 0.036 | 200.43 | 7.215 |
| % | % | Frais de chantier des unités d'ouvrage | 2 % | 325.614 | 6.512 |
|  |  | Coûts directs |  |  | 332.126 |

Déchets:
- pose: mt37tpu025ag; facteur de déchet 0.0275045

## Ressources

**mt37tpu025ag** m Tube multicouche en polyéthylène résistant à la température/aluminium/polyéthylène résistant à la température
Données techniques: Coût énergétique 14.320 MJ; Émission de CO2 0.660 kg; Code CED 17 02 03; Masse de l'élément 0.111 kg; Volume 0.000185 m3
