# Purgeur

- Propriété du fichier: CYPE Ingenieros S.A.
- Format: FIEBDC-3/2016
- Logiciel: Générateur de prix de la construction. CYPE Ingenieros, S.A.
- Date: 30/01/2025
- Zone géographique: Maurice
- Devise: MUR
- Coûts indirects: 3 %
- Frais généraux: 13 %
- Bénéfice: 6 %
- TVA: 15 %

## T Équipements techniques

### TP Installations de distribution de l'eau

#### TPA Accessoires

**TPA070** U Purgeur.
Purgeur d'air automatique avec flotteur et filet de 1/8" de diamètre, corps et couvercle en laiton, pour une pression maximale de travail de 10 bar et une température maximale de 115°C.
Inclut: Implantation. Mise en place. Connexion et contrôle de son bon fonctionnement.
Critère pour le métré: Nombre d'unités prévues, selon documentation graphique du Projet.
Critère pour le mémoire: On mesurera le nombre d'unités réellement exécutées selon les spécifications du Projet.

| Code | U | Désignation | Quantité | Prix | Montant |
|---|---|---|---|---|---|
| mt37sgl020a | U | Purgeur d'air automatique avec flotteur et filet de 1/8" de diamètre, corps et couvercle en laiton, pour une pression maximale de travail de 10 bar et une température maximale de 115°C. (matériau) | 1 | 1284.15 | 1284.150 |
| mt37www010 | U | Matériel auxiliaire pour installations de plomberie. (matériau) | 1 | 97.55 | 97.550 |
| mo008 | h | Compagnon professionnel III/CP2 plombier. (main-d'œuvre) | 0.121 | 276.07 | 33.404 |
| mo107 | h | Ouvrier professionnel II/OP plombier. (main-d'œuvre) | 0.121 | 200.43 | 24.252 |
| % | % | Frais de chantier des unités d'ouvrage | 2 % | 1439.356 | 28.787 |
|  |  | Coûts directs |  |  | 1468.143 |

## Ressources

**mt37sgl020a** U Purgeur d'air automatique avec flotteur et filet de 1/8" de diamètre
Données techniques: Coût énergétique 21.123 MJ; Émission de CO2 1.477 kg
Déchets:
- emballage: re150101 Emballages en papier et en carton. (composant de déchet); quantité 0.072 kg; Code CED 15 01 01; Masse de l'élément 1 kg; Volume 0.001333 m3
