# Détecteur à infrarouge avec lentille Fresnel

- Propriété du fichier: CYPE Ingenieros S.A.
- Format: FIEBDC-3/2016
- Logiciel: Générateur de prix de la construction. CYPE Ingenieros, S.A.
- Date: 30/01/2025
- Zone géographique: Maurice
- Devise: MUR
- Coûts indirects: 3 %
- Frais généraux: 13 %
- Bénéfice: 6 %
- TVA: 15 %

## T Équipements techniques

### TS Systèmes de sécurité

#### TSV Détecteurs volumétriques

**TSV020** U Détecteur à infrarouge avec lentille Fresnel.
Détecteur volumétrique infrarouge à lentille Fresnel, couverture volumétrique de 9 m/360°, de 34 zones sensibles et 5 plans, avec DEL de test et protection anti-ouverture. Installation en surface en plafond. Comprend les éléments de fixation.
Inclut: Implantation. Fixation au parement. Montage, connexion et contrôle de son bon fonctionnement.
Critère pour le métré: Nombre d'unités prévues, selon documentation graphique du Projet.
Critère pour le mémoire: On mesurera le nombre d'unités réellement exécutées selon les spécifications du Projet.

| Code | U | Désignation | Quantité | Prix | Montant |
|---|---|---|---|---|---|
| mt41ing070a | U | Détecteur volumétrique infrarouge à lentille Fresnel, couverture volumétrique de 9 m/360°, de 34 zones sensibles et 5 plans, avec DEL de test et protection anti-ouverture, à installer sur la surface du plafond. Comprend les éléments de fixation. (matériau) | 1 | 3784.87 | 3784.870 |
| mo006 | h | Compagnon professionnel III/CP2 installateur de réseaux et d'équipements de détection et de sécurité. (main-d'œuvre) | 0.304 | 276.07 | 83.925 |
| mo105 | h | Ouvrier professionnel II/OP installateur de réseaux et d'équipements de détection et de sécurité. (main-d'œuvre) | 0.304 | 200.43 | 60.931 |
| % | % | Frais de chantier des unités d'ouvrage | 2 % | 3929.726 | 78.595 |
|  |  | Coûts directs |  |  | 4008.321 |
