# Charge terminale

- Propriété du fichier: CYPE Ingenieros S.A.
- Format: FIEBDC-3/2016
- Logiciel: Générateur de prix de la construction. CYPE Ingenieros, S.A.
- Date: 30/01/2025
- Zone géographique: Maurice
- Devise: MUR
- Coûts indirects: 3 %
- Frais généraux: 13 %
- Bénéfice: 6 %
- TVA: 15 %

## T Équipements techniques

### TT Installations de télécommunication

#### TTX Réseaux de câbles co-axiaux

**TTX110** U Charge terminale.
Charge terminale de 75 Ohm, avec connecteur mâle, type "F", sans blocage du passage de courant continu.
Inclut: Mise en place. Connexion et contrôle de son bon fonctionnement.
Critère pour le métré: Nombre d'unités prévues, selon documentation graphique du Projet.
Critère pour le mémoire: On mesurera le nombre d'unités réellement exécutées selon les spécifications du Projet.

| Code | U | Désignation | Quantité | Prix | Montant |
|---|---|---|---|---|---|
| mt40irt040a | U | Charge terminale de 75 Ohm, avec connecteur mâle, type "F", sans blocage du passage de courant continu. (matériau) | 1 | 58.12 | 58.120 |
| mo001 | h | Compagnon professionnel III/CP2 installateur en télécommunications. (main-d'œuvre) | 0.061 | 276.07 | 16.840 |
| mo056 | h | Ouvrier professionnel II/OP installateur en télécommunications. (main-d'œuvre) | 0.061 | 200.43 | 12.226 |
| % | % | Frais de chantier des unités d'ouvrage | 2 % | 87.186 | 1.744 |
|  |  | Coûts directs |  |  | 88.930 |
