# Silencieux pour conduit

- Propriété du fichier: CYPE Ingenieros S.A.
- Format: FIEBDC-3/2016
- Logiciel: Générateur de prix de la construction. CYPE Ingenieros, S.A.
- Date: 30/01/2025
- Zone géographique: Maurice
- Devise: MUR
- Coûts indirects: 3 %
- Frais généraux: 13 %
- Bénéfice: 6 %
- TVA: 15 %

## T Équipements techniques

### TV Climatisation et ventilation

#### TVM Ventilation mécanique pour logements

**TVM220** U Silencieux pour conduit.
Silencieux cylindrique de tôle en acier galvanisé, de diamètre nominal 100 mm et 500 mm de longueur, avec matériau absorbant de laine de roche non combustible selon DIN 4102 A2, sous tôle perforée intérieure (avec voile en soie de verre) de 50 mm d'épaisseur. Comprend les accessoires de montage et les éléments de fixation.
Inclut: Implantation. Mise en place et fixation. Contrôle de son bon fonctionnement.
Critère pour le métré: Nombre d'unités prévues, selon documentation graphique du Projet.
Critère pour le mémoire: On mesurera le nombre d'unités réellement exécutées selon les spécifications du Projet.

| Code | U | Désignation | Quantité | Prix | Montant |
|---|---|---|---|---|---|
| mt42trx430aad | U | Silencieux cylindrique de tôle en acier galvanisé, de diamètre nominal 100 mm et 500 mm de longueur, avec matériau absorbant de laine de roche non combustible selon DIN 4102 A2, sous tôle perforée intérieure (avec voile en soie de verre) de 50 mm d'épaisseur. (matériau) | 1 | 14076.21 | 14076.210 |
| mo005 | h | Compagnon professionnel III/CP2 installateur de climatisation. (main-d'œuvre) | 0.247 | 276.07 | 68.189 |
| mo104 | h | Ouvrier professionnel II/OP installateur de climatisation. (main-d'œuvre) | 0.247 | 200.43 | 49.506 |
| % | % | Frais de chantier des unités d'ouvrage | 2 % | 14193.905 | 283.878 |
|  |  | Coûts directs |  |  | 14477.783 |

## Ressources

**mt42trx430aad** U Silencieux cylindrique de tôle en acier galvanisé
Données techniques: Coût énergétique 183.351 MJ; Émission de CO2 11.796 kg
Déchets:
- emballage: re150101 Emballages en papier et en carton. (composant de déchet); quantité 0.18 kg; Code CED 15 01 01; Masse de l'élément 1 kg; Volume 0.001333 m3
- emballage: re170203 Plastique. (composant de déchet); quantité 0.09 kg; Code CED 17 02 03; Masse de l'élément 1 kg; Volume 0.001667 m3
