# Isolation thermique intermédiaire dans la cloison de plaques

- Propriété du fichier: CYPE Ingenieros S.A.
- Format: FIEBDC-3/2016
- Logiciel: Générateur de prix de la construction. CYPE Ingenieros, S.A.
- Date: 29/01/2025
- Zone géographique: Maurice
- Devise: MUR
- Coûts indirects: 3 %
- Frais généraux: 13 %
- Bénéfice: 6 %
- TVA: 15 %

## F Aménagements et finitions

### FI Isolations intérieures

#### FIC Cloisons

**FIC010** m² Isolation thermique intermédiaire dans la cloison de plaques.
Isolation thermique intermédiaire dans la cloison de plaques, avec panneau semi-rigide en laine minérale, Geowall 37 "ISOVER", selon NF EN 13162, non revêtu, de 40 mm d'épaisseur, résistance thermique 1,081 m²K/W, conductivité thermique 0,037 W/(mK), mis en place entre les montants de l'ossature porteuse.
Inclut: Découpage et préparation de l'isolant à placer entre les montants. Mise en place de l'isolant entre les montants.
Critère pour le métré: Surface mesurée selon documentation graphique du Projet.
Critère pour le mémoire: On mesurera la surface réellement exécutée selon les spécifications du Projet.

| Code | U | Désignation | Quantité | Prix | Montant |
|---|---|---|---|---|---|
| mt16lri010bo | m² | Panneau semi-rigide en laine minérale, Geowall 37 "ISOVER", selon NF EN 13162, non revêtu, de 40 mm d'épaisseur, résistance thermique 1,081 m²K/W, conductivité thermique 0,037 W/(mK), coefficient d'absorption acoustique moyen 0,7 pour une fréquence de 500 Hz et Euroclasse A1 de réaction au feu selon NF EN 13501-1. (matériau) | 1 | 229.94 | 229.940 |
| mo054 | h | Compagnon professionnel III/CP2 poseur d'isolants rigides ou flexibles. (main-d'œuvre) | 0.057 | 276.07 | 15.736 |
| mo101 | h | Ouvrier professionnel II/OP poseur d'isolants rigides ou flexibles. (main-d'œuvre) | 0.057 | 200.8 | 11.446 |
| % | % | Frais de chantier des unités d'ouvrage | 2 % | 257.122 | 5.142 |
|  |  | Coûts directs |  |  | 262.264 |

Déchets:
- pose: mt16lri010bo; facteur de déchet 0.048

## Ressources

**mt16lri010bo** m² Panneau semi-rigide en laine minérale
Données techniques: Coût énergétique 24.069 MJ; Émission de CO2 1.667 kg; Code CED 17 06 04; Masse de l'élément 1.6 kg; Volume 0.002667 m3
Déchets:
- emballage: re170203 Plastique. (composant de déchet); quantité 0.024 kg; Code CED 17 02 03; Masse de l'élément 1 kg; Volume 0.001667 m3
