# Isolation thermique par l'intérieur de la couche extérieure, en façade double paroi en maçonnerie à revêtir

- Propriété du fichier: CYPE Ingenieros S.A.
- Format: FIEBDC-3/2016
- Logiciel: Générateur de prix de la construction. CYPE Ingenieros, S.A.
- Date: 29/01/2025
- Zone géographique: Maurice
- Devise: MUR
- Coûts indirects: 3 %
- Frais généraux: 13 %
- Bénéfice: 6 %
- TVA: 15 %

## F Aménagements et finitions

### FI Isolations intérieures

#### FIU Doublages

**FIU090** m² Isolation thermique par l'intérieur de la couche extérieure, en façade double paroi en maçonnerie à revêtir.
Isolation thermique par l'intérieur de la couche extérieure, en façade double paroi en maçonnerie à revêtir, avec panneau semi-rigide en laine minérale, Geowall 37 "ISOVER", selon NF EN 13162, non revêtu, de 40 mm d'épaisseur, résistance thermique 1,081 m²K/W, conductivité thermique 0,037 W/(mK). Mise en place: bord à bord, avec des plots de mortier-colle. Comprend le ruban autoadhésif pour le scellement des joints.
Inclut: Implantation et découpe de l'isolant. Application de l'adhésif. Mise en place de l'isolant. Résolution des points singuliers. Scellement des joints et des liaisons.
Critère pour le métré: Surface mesurée selon documentation graphique du Projet.
Critère pour le mémoire: On mesurera la surface réellement exécutée selon les spécifications du Projet.

| Code | U | Désignation | Quantité | Prix | Montant |
|---|---|---|---|---|---|
| mt16aaa040b | kg | Mortier-colle pour fixation de panneaux isolants, dans les parements verticaux. (matériau) | 1 | 31.35 | 31.350 |
| mt16lri010bg | m² | Panneau semi-rigide en laine minérale, Geowall 37 "ISOVER", selon NF EN 13162, non revêtu, de 40 mm d'épaisseur, résistance thermique 1,081 m²K/W, conductivité thermique 0,037 W/(mK), coefficient d'absorption acoustique moyen 0,7 pour une fréquence de 500 Hz et Euroclasse A1 de réaction au feu selon NF EN 13501-1. (matériau) | 1.05 | 229.94 | 241.437 |
| mt16aaa030 | m | Ruban autoadhésif pour le scellement des joints. (matériau) | 0.44 | 20.9 | 9.196 |
| mo054 | h | Compagnon professionnel III/CP2 poseur d'isolants rigides ou flexibles. (main-d'œuvre) | 0.124 | 276.07 | 34.233 |
| mo101 | h | Ouvrier professionnel II/OP poseur d'isolants rigides ou flexibles. (main-d'œuvre) | 0.124 | 200.8 | 24.899 |
| % | % | Frais de chantier des unités d'ouvrage | 2 % | 341.115 | 6.822 |
|  |  | Coûts directs |  |  | 347.937 |

Déchets:
- pose: mt16aaa040b Mortier-colle pour fixation de panneaux isolants, dans les parements verticaux; facteur de déchet 0.07
- pose: mt16lri010bg; facteur de déchet 0.048
- pose: mt16aaa030 Ruban autoadhésif pour le scellement des joints; facteur de déchet 0.07

## Ressources

**mt16aaa040b** kg Mortier-colle pour fixation de panneaux isolants, dans les parements verticaux
Données techniques: Coût énergétique 3.871 MJ; Émission de CO2 0.344 kg; Code CED 17 09 04; Masse de l'élément 1 kg; Volume 0.000667 m3
Déchets:
- emballage: re170203 Plastique. (composant de déchet); quantité 0.003 kg; Code CED 17 02 03; Masse de l'élément 1 kg; Volume 0.001667 m3

**mt16lri010bg** m² Panneau semi-rigide en laine minérale
Données techniques: Coût énergétique 24.069 MJ; Émission de CO2 1.667 kg; Code CED 17 06 04; Masse de l'élément 1.6 kg; Volume 0.002667 m3
Déchets:
- emballage: re170203 Plastique; quantité 0.024 kg

**mt16aaa030** m Ruban autoadhésif pour le scellement des joints
Données techniques: Coût énergétique 0.339 MJ; Émission de CO2 0.017 kg; Code CED 17 06 04; Masse de l'élément 0.0025 kg; Volume 0.000004 m3
Déchets:
- emballage: re170203 Plastique; quantité 0.001 kg
