# Poubelle en acier

- Propriété du fichier: CYPE INGENIEROS, S.A.
- Format: FIEBDC-3/2002
- Zone géographique: Maurice
- Devise: MUR
- Coûts indirects: 3.00 %
- Frais généraux: 13.00 %
- Bénéfice: 6.00 %
- TVA: 15.00 %

## M Mobilier urbain

### MO Mobilier de propreté

#### MOP Poubelles

**MOP020** U Poubelle en acier.
Poubelle modèle Maya "SANTA & COLE", de 77 cm de hauteur et capacité 50 litres, avec corps en acier inoxydable AISI 304 finition poli et couvercle rabattable en acier inoxydable AISI 316 finition sablée avec serrure de fixation, fixée à une surface support avec éléments d'ancrage.
Critère d'évaluation économique: Le prix ne comprend pas la surface support.
Inclut: Implantation. Montage. Suppression et nettoyage du matériau excédant.
Critère pour le métré: Nombre d'unités prévues, selon documentation graphique du Projet.
Critère pour le mémoire: On mesurera le nombre d'unités réellement exécutées selon les spécifications du Projet.

| Code | U | Désignation | Quantité | Prix | Montant |
|---|---|---|---|---|---|
| mt52psc030a | U | Poubelle modèle Maya "SANTA & COLE", de 77 cm de hauteur et capacité 50 litres, avec corps en acier inoxydable AISI 304 finition poli et couvercle rabattable en acier inoxydable AISI 316 finition sablée avec serrure de fixation, y compris bac intérieur en ABS et boulons d'ancrage. (matériau) | 1.000 | 57803.25 | 57803.25 |
| mt09reh330 | kg | Mortier de résine époxy avec sable de silice, à durcissement rapide, pour remplissage des ancrages. (matériau) | 0.200 | 304.70 | 60.94 |
| mo041 | h | Compagnon professionnel III/CP2 VRD espaces publics. (main-d'œuvre) | 0.348 | 268.63 | 93.48 |
| mo087 | h | Ouvrier professionnel II/OP VRD espaces publics. (main-d'œuvre) | 0.348 | 200.80 | 69.88 |
| % | % | Frais de chantier des unités d'ouvrage | 2 % | 58027.55 | 1160.55 |
|  |  | Coûts directs |  |  | 59188.10 |
