# Poubelle en acier

- Propriété du fichier: CYPE Ingenieros S.A.
- Format: FIEBDC-3/2016
- Logiciel: Générateur de prix de la construction. CYPE Ingenieros, S.A.
- Date: 29/01/2025
- Zone géographique: Maurice
- Devise: MUR
- Coûts indirects: 3 %
- Frais généraux: 13 %
- Bénéfice: 6 %
- TVA: 15 %

## M Mobilier urbain

### MO Mobilier de propreté

#### MOP Poubelles

**MOP020** U Poubelle en acier.
Poubelle modèle Maya "SANTA & COLE", de 77 cm de hauteur et capacité 50 litres, avec corps en acier inoxydable AISI 304 finition poli et couvercle rabattable en acier inoxydable AISI 316 finition sablée avec serrure de fixation, fixée à une surface support avec éléments d'ancrage.
Critère d'évaluation économique: Le prix ne comprend pas la surface support.
Inclut: Implantation. Montage. Suppression et nettoyage du matériau excédant.
Critère pour le métré: Nombre d'unités prévues, selon documentation graphique du Projet.
Critère pour le mémoire: On mesurera le nombre d'unités réellement exécutées selon les spécifications du Projet.

| Code | U | Désignation | Quantité | Prix | Montant |
|---|---|---|---|---|---|
| mt52psc030a | U | Poubelle modèle Maya "SANTA & COLE", de 77 cm de hauteur et capacité 50 litres, avec corps en acier inoxydable AISI 304 finition poli et couvercle rabattable en acier inoxydable AISI 316 finition sablée avec serrure de fixation, y compris bac intérieur en ABS et boulons d'ancrage. (matériau) | 1 | 57803.25 | 57803.250 |
| mt09reh330 | kg | Mortier de résine époxy avec sable de silice, à durcissement rapide, pour remplissage des ancrages. (matériau) | 0.2 | 304.7 | 60.940 |
| mo041 | h | Compagnon professionnel III/CP2 VRD espaces publics. (main-d'œuvre) | 0.348 | 268.63 | 93.483 |
| mo087 | h | Ouvrier professionnel II/OP VRD espaces publics. (main-d'œuvre) | 0.348 | 200.8 | 69.878 |
| % | % | Frais de chantier des unités d'ouvrage | 2 % | 58027.551 | 1160.551 |
|  |  | Coûts directs |  |  | 59188.102 |

Déchets:
- pose: mt09reh330 Mortier de résine époxy avec sable de silice, à durcissement rapide, pour remplissage des ancrages; facteur de déchet 0.042925

## Ressources

**mt52psc030a** U Poubelle modèle Maya "SANTA & COLE"
Données techniques: Coût énergétique 1012.304 MJ; Émission de CO2 138.619 kg
Déchets:
- emballage: re150101 Emballages en papier et en carton. (composant de déchet); quantité 1.467 kg; Code CED 15 01 01; Masse de l'élément 1 kg; Volume 0.001333 m3

**mt09reh330** kg Mortier de résine époxy avec sable de silice, à durcissement rapide, pour remplissage des ancrages
Données techniques: Coût énergétique 2.251 MJ; Émission de CO2 0.184 kg; Code CED 17 09 04; Masse de l'élément 1 kg; Volume 0.000667 m3
Déchets:
- emballage: re170203 Plastique. (composant de déchet); quantité 0.003 kg; Code CED 17 02 03; Masse de l'élément 1 kg; Volume 0.001667 m3
