# Équipement d'air conditionné avec unité intérieure de paroi, système air-air split 1x1

- Propriété du fichier: CYPE Ingenieros S.A.
- Format: FIEBDC-3/2016
- Logiciel: Générateur de prix de la construction. CYPE Ingenieros, S.A.
- Date: 29/01/2025
- Zone géographique: Maurice
- Devise: MUR
- Coûts indirects: 3 %
- Frais généraux: 13 %
- Bénéfice: 6 %
- TVA: 15 %

## T Équipements techniques

### TV Climatisation et ventilation

#### TVT Unités terminales autonomes de climatisation

**TVT090** U Équipement d'air conditionné avec unité intérieure de paroi, système air-air split 1x1.
Équipement d'air conditionné, système air-air split 1x1, pour gaz R-32, alimentation monophasée (230V/50Hz), VivAir SDHL 1-025 NW "SAUNIER DUVAL", puissance frigorifique nominale 2,5 kW, puissance frigorifique minimale/maximale 0,5/3,25 kW, SEER 6,5 (classe A++), puissance calorifique nominale 2,8 kW, puissance calorifique minimale/maximale 0,5/3,5 kW, SCOP 4 (classe A+), constitué d'une unité intérieure de paroi SDHL 1-025 NWI, pression sonore minimale/maximale 22/38 dBA, télécommande, et une unité extérieure SDHL 1-025 NWO, avec compresseur type Inverter DC, puissance sonore 62 dBA, dimensions 550x732x330 mm, poids 25 kg, diamètre de connexion du tuyau de gaz 3/8", diamètre de connexion du tuyau de liquide 1/4", avec amortisseurs de ressorts, supports et fixations des unités intérieures et des unités extérieures, tuyauterie d'évacuation avec siphon, connexion frigorifique entre les unités, connexion électrique entre les unités, fixation et protection mécanique des lignes étendues et cachées sous goulotte à couvercle aux zones apparentes. Comprend les éléments antivibratoires et les supports de paroi pour l'appui de l'unité extérieure.
Critère d'évaluation économique: Le prix ne comprend ni la canalisation ni le câblage électrique d'alimentation.
Inclut: Implantation des unités. Mise en place et fixation de l'unité intérieure. Mise en place et fixation de l'unité extérieure. Connexion aux lignes frigorifiques. Connexion au réseau électrique. Connexion au réseau de tout à l'égout. Mise en marche.
Critère pour le métré: Nombre d'unités prévues, selon documentation graphique du Projet.
Critère pour le mémoire: On mesurera le nombre d'unités réellement exécutées selon les spécifications du Projet.

| Code | U | Désignation | Quantité | Prix | Montant |
|---|---|---|---|---|---|
| mt42sau006aa | U | Équipement d'air conditionné, système air-air split 1x1, pour gaz R-32, alimentation monophasée (230V/50Hz), VivAir SDHL 1-025 NW "SAUNIER DUVAL", puissance frigorifique nominale 2,5 kW, puissance frigorifique minimale/maximale 0,5/3,25 kW, SEER 6,5 (classe A++), puissance calorifique nominale 2,8 kW, puissance calorifique minimale/maximale 0,5/3,5 kW, SCOP 4 (classe A+), constitué d'une unité intérieure de paroi SDHL 1-025 NWI, pression sonore minimale/maximale 22/38 dBA, télécommande, et une unité extérieure SDHL 1-025 NWO, avec compresseur type Inverter DC, puissance sonore 62 dBA, dimensions 550x732x330 mm, poids 25 kg, diamètre de connexion du tuyau de gaz 3/8", diamètre de connexion du tuyau de liquide 1/4", avec amortisseurs de ressorts, supports et fixations des unités intérieures et des unités extérieures, tuyauterie d'évacuation avec siphon, connexion frigorifique entre les unités, connexion électrique entre les unités, fixation et protection mécanique des lignes étendues et cachées sous goulotte à couvercle aux zones apparentes. (matériau) | 1 | 55045.07 | 55045.070 |
| mt42www085 | U | Kit de supports de paroi, constitué de jeu d'équerres de 50x45 cm et quatre amortisseurs en caoutchouc, avec leurs chevilles, vis, écrous et rondelles correspondants. (matériau) | 1 | 1316.9 | 1316.900 |
| mo005 | h | Compagnon professionnel III/CP2 installateur de climatisation. (main-d'œuvre) | 2.262 | 276.07 | 624.470 |
| mo104 | h | Ouvrier professionnel II/OP installateur de climatisation. (main-d'œuvre) | 2.262 | 200.43 | 453.373 |
| % | % | Frais de chantier des unités d'ouvrage | 2 % | 57439.813 | 1148.796 |
|  |  | Coûts directs |  |  | 58588.609 |
